# Árido triturado rojo de origen volcánico de Grupo Puma. 18 Kg. Rojo - de Puma

- Propiedad del archivo: CONSTRUNARIO
- Formato: FIEBDC-3/2012
- Programa: Construnario Versión 3.51
- Fecha de los precios: 29/02/2024
- Divisa: EUR

**730020SPUM** u Árido triturado rojo de origen volcánico de Grupo Puma. 18 Kg. Rojo - de Puma
Precio: 5.66
Árido triturado rojo de origen volcánico para la decoración de superficies exteriores y proyectos aisajísticos. La permeabilidad y capacidad de drenaje de la grava volcánica mantienen la humedad del sustrato y facilita el crecimiento de plantas.
