# Mortero seco para terminación, Morcemsec® Capa Fina CR CSIV W2 de Grupo Puma. 5 Kg. Blanco - de Puma

- Propiedad del archivo: CONSTRUNARIO
- Formato: FIEBDC-3/2012
- Programa: Construnario Versión 3.51
- Fecha de los precios: 29/02/2024
- Divisa: EUR

**800033_5PUM** u Mortero seco para terminación, Morcemsec® Capa Fina CR CSIV W2 de Grupo Puma. 5 Kg. Blanco - de Puma
Precio: 3.63
Mortero seco para terminación de fachadas, interiores, patios, etc. Impermeable al agua de lluvia y permeable al vapor de agua. Para enlucidos y obras de mampostería en general. Código EAN: 8429340153771
