# Mortero seco para enlucidos, Morcemsec® Multiusos GP CSIV W0 de Grupo Puma. 25 Kg. Gris - de Puma

- Propiedad del archivo: CONSTRUNARIO
- Formato: FIEBDC-3/2012
- Programa: Construnario Versión 3.51
- Fecha de los precios: 29/02/2024
- Divisa: EUR

**801054GPUM** u Mortero seco para enlucidos, Morcemsec® Multiusos GP CSIV W0 de Grupo Puma. 25 Kg. Gris - de Puma
Precio: 3.02
Mortero seco para enlucidos y obras de mampostería en general. Código EAN: 8429340801061
