# Mortero de revestimiento en base cal aérea, Morcemsec® Enlucido Fino con Cal GP CSIII W2 de Grupo Puma. 25 Kg. Blanco - de Puma

- Propiedad del archivo: CONSTRUNARIO
- Formato: FIEBDC-3/2012
- Programa: Construnario Versión 3.51
- Fecha de los precios: 29/02/2024
- Divisa: EUR

**801115PUM** u Mortero de revestimiento en base cal aérea, Morcemsec® Enlucido Fino con Cal GP CSIII W2 de Grupo Puma. 25 Kg. Blanco - de Puma
Precio: 5.24
Mortero de revestimiento en base cal aérea. Para enlucir en capa fina, sobre enfoscados de morteros de cemento. Impermeable al agua de lluvia y muy permeable al vapor de agua. Código EAN: 8429340213406
