# Mortero seco para terminación de fachadas, Morcemsec® Capa Fina CR CSIV W2 de Grupo Puma. 25 Kg. Gris - de Puma

- Propiedad del archivo: CONSTRUNARIO
- Formato: FIEBDC-3/2012
- Programa: Construnario Versión 3.51
- Fecha de los precios: 29/02/2024
- Divisa: EUR

**801153PUM** u Mortero seco para terminación de fachadas, Morcemsec® Capa Fina CR CSIV W2 de Grupo Puma. 25 Kg. Gris - de Puma
Precio: 3.94
Mortero seco para terminación de fachadas, interiores, patios, etc. Impermeable al agua de lluvia y permeable al vapor de agua. Para enlucidos y obras de mampostería en general. Código EAN: 8429340801153
