# Mortero seco especialmente aditivado, Morcemsec® Proyectable Interior GP CSIII W0 de Grupo Puma. 25 Kg. Gris - de Puma

- Propiedad del archivo: CONSTRUNARIO
- Formato: FIEBDC-3/2012
- Programa: Construnario Versión 3.51
- Fecha de los precios: 29/02/2024
- Divisa: EUR

**801436GPUM** u Mortero seco especialmente aditivado, Morcemsec® Proyectable Interior GP CSIII W0 de Grupo Puma. 25 Kg. Gris - de Puma
Precio: 3.74
Mortero seco especialmente aditivado. Dotado de la fluidez y el tiempo necesarios para su aplicación con máquina de proyectar morteros. Código EAN: 8429340006312
