# Mortero mineral para regularización, nivelación y alisado, Morcem® Renovex F de Grupo Puma. 25 kg.Blanco - de Puma

- Propiedad del archivo: CONSTRUNARIO
- Formato: FIEBDC-3/2012
- Programa: Construnario Versión 3.51
- Fecha de los precios: 29/02/2024
- Divisa: EUR

**803525PUM** u Mortero mineral para regularización, nivelación y alisado, Morcem® Renovex F de Grupo Puma. 25 kg.Blanco - de Puma
Precio: 24.88
Mortero mineral para regularización, nivelación y alisado de acabado fino, sobre superficies absorbentes y no absorbentes, para interiores y exteriores en color blanco. Código EAN: 8429340194064
