# Revestimiento sintético-mineral para impermeabilización y decoración, Morcemcril® Mosaico de Grupo Puma. 20 kg/bote - de Puma

- Propiedad del archivo: CONSTRUNARIO
- Formato: FIEBDC-3/2012
- Programa: Construnario Versión 3.51
- Fecha de los precios: 29/02/2024
- Divisa: EUR

**810520PUM** kg Revestimiento sintético-mineral para impermeabilización y decoración, Morcemcril® Mosaico de Grupo Puma. 20 kg/bote - de Puma
Precio: 110.24
MORCEMCRIL® MOSAICO Revestimiento sintético-mineral con acabado pétreo Descripción: Revestimiento sintético-mineral para la impermeabilización y decoración de todo tipo de fachadas e interiores, especialmente diseñado para el refuerzo de zócalos en el sistema de aislamiento térmico exterior TRADITERM®. - En exteriores-interiores- Revestimiento decorativo para el sistema de aislamiento térmico exterior- TRADITERM®. (SATE/ETICS).Formulado con aditivos capaces de prevenir y retardar la aparición de mohos y algas. Composición: Producto a base de resinas acrílicas, piedra natural, pigmentos minerales y aditivos orgánicos e inorgánicos. Características y aplicaciones: Por su diseño, elevada dureza superficial. Resistente a la intemperie Listo al uso. Impermeable. Antimoho-Antiverdín. Permeable al vapor de agua, permitiendo que el soporte respire. Aplicación rápida y simple Compatible con la mayoría de los soportes Resistente al envejecimiento, atmósferas de ciudades y rayos ultravioletas Adherencia excelente sobre los soportes típicos de construcción Lavable Ideal para resolver zona de zócalos y recercados de huecos en fachada.
