# Revestimiento sintético mineral para impermeabilización y decoración, Morcemcril® Silicona de Grupo Puma. 25 kg/bote. Blanco/gama color - de Puma

- Propiedad del archivo: CONSTRUNARIO
- Formato: FIEBDC-3/2012
- Programa: Construnario Versión 3.51
- Fecha de los precios: 29/02/2024
- Divisa: EUR

**810524PUM** kg Revestimiento sintético mineral para impermeabilización y decoración, Morcemcril® Silicona de Grupo Puma. 25 kg/bote. Blanco/gama color - de Puma
Precio: 87.74
MORCEMCRIL® SILICATO Descripción: Revestimiento sintético-mineral para la impermeabilización y decoración de paramentos verticales sobre todo tipo de fachadas e interiores. Revestimiento decorativo en los Sistemas de Aislamiento Térmico Exterior TRADITERM (SATE/ETICS). Composición: Es un producto altamente transpirable, basado en silicato de potasio líquido, modificado con un copolímero acrílico en dispersión, pigmentos, cargas y aditivos. Características y aplicaciones: Excelente permeabilidad al vapor de agua permitiendo la transpiración del soporte. Impermeable al agua. Buena resistencia a la alcalinidad del soporte. Revestimiento alcalino que evita la aparición de hongos y bacterias hasta que finaliza su proceso de petrificación. Antimoho - Antiverdin Resistente al envejecimiento, atmósferas de ciudades y rayos ultravioletas Compatible con la mayoría de los soportes Acabado decorativo del revoco Morcemcal Acabado. Acabado decorativo de revocos deshumidificantes (Morcemcal Porógeno/Morcemrest Mur) Adherencia excelente sobre los soportes típicos de construcción Lavable Aplicación rápida y simple Código EAN: 8429340196761
