# Revestimiento sintético-mineral para la impermeabilización y decoración, Morcemcril® de Grupo Puma. 25 kg/bote - de Puma

- Propiedad del archivo: CONSTRUNARIO
- Formato: FIEBDC-3/2012
- Programa: Construnario Versión 3.51
- Fecha de los precios: 29/02/2024
- Divisa: EUR

**820039PUM** kg Revestimiento sintético-mineral para la impermeabilización y decoración, Morcemcril® de Grupo Puma. 25 kg/bote - de Puma
Precio: 78.80
MORCEMCRIL® Revestimiento sintético-mineral Descripción: Revestimiento sintético-mineral para la impermeabilización y decoración de todo tipo de fachadas e interiores. -En exteriores-interiores.-En muros y techos.-Revestimiento decorativo para el sistema de aislamiento térmico exterior - TRADITERM®. (SATE/ETICS). Composición: Producto a base de resinas acrílicas, pigmentos minerales y aditivos orgánicos e inorgánicos. Características y aplicaciones: Producto Homologado según ETAG 004 - DITE Nº 07/0054. Antimoho-Antiverdín Impermeable Permeable al vapor de agua, permitiendo que el soporte respire. Aplicación rápida y simple Acabado liso, fratasado, gota, gota chafada. Compatible con la mayoría de los soportes Resistente al envejecimiento, atmósferas de ciudades y rayos ultravioletas Adherencia excelente sobre los soportes típicos de construcción Lavable
