# Base acrílica de alta calidad, Fondo Morcemcril de Grupo Puma. 20 kg/bote - de Puma

- Propiedad del archivo: CONSTRUNARIO
- Formato: FIEBDC-3/2012
- Programa: Construnario Versión 3.51
- Fecha de los precios: 29/02/2024
- Divisa: EUR

**820352PUM** u Base acrílica de alta calidad, Fondo Morcemcril de Grupo Puma. 20 kg/bote - de Puma
Precio: 75.52
FONDO MORCEMCRIL Fondo de colocación para mortero acrílico Descripción: Base acrílica de alta calidad, indicada como fondo de coloración para MORCEMCRIL. Mejora la adherencia, facilita la aplicación, homogeneiza la absorción del soporte y da una cubrición coloreada inicial. Favorece la cubrición y el rendimiento del mortero acrílico de acabado, manteniendo alta permeabilidad al vapor de agua. Excelente aplicabilidad, trabajabilidad y adherencia al soporte. Composición: Producto a base de resinas acrílicas, pigmentos minerales y aditivos orgánicos e inorgánicos. Características y aplicaciones: Buena cubrición Impermeable al agua de lluvia Permeabilidad al aire y al vapor del agua. Buena resistencia a la alcalinidad del soporte. Buena homogeneización del producto y fácil aplicación.
