# Mortero de revestimiento en base cal aérea, Morcem® Estuco CR CSII W2 DE Grupo Puma. 25 Kg. Blanco - de Puma

- Propiedad del archivo: CONSTRUNARIO
- Formato: FIEBDC-3/2012
- Programa: Construnario Versión 3.51
- Fecha de los precios: 29/02/2024
- Divisa: EUR

**821137PUM** u Mortero de revestimiento en base cal aérea, Morcem® Estuco CR CSII W2 DE Grupo Puma. 25 Kg. Blanco - de Puma
Precio: 6.46
Mortero de revestimiento en base cal aérea. Para enlucidos de acabado raspado fino, fratasado o liso, tanto sobre enfoscados de morteros de cemento como directamente sobre el cerramiento. Impermeable al agua de lluvia y muy permeable al vapor de agua. Código EAN: 8429340830030
