# Mortero de cal para revestimiento y decoración, Morcem® Estuco Fino CR W0 de GRUPO Puma. 25 kg . Gama - de Puma

- Propiedad del archivo: CONSTRUNARIO
- Formato: FIEBDC-3/2012
- Programa: Construnario Versión 3.51
- Fecha de los precios: 29/02/2024
- Divisa: EUR

**821250PUM** u Mortero de cal para revestimiento y decoración, Morcem® Estuco Fino CR W0 de GRUPO Puma. 25 kg . Gama - de Puma
Precio: 114.00
Producto a base de cal aérea, áridos de granulometría compensada y otros aditivos.
