# Mortero de cal para revestimiento y decoración en interiores y exteriores, Morcem® Estuco Extra Fino CR W0 de Grupo Puma. Gama - de Puma

- Propiedad del archivo: CONSTRUNARIO
- Formato: FIEBDC-3/2012
- Programa: Construnario Versión 3.51
- Fecha de los precios: 29/02/2024
- Divisa: EUR

**821366PUM** u Mortero de cal para revestimiento y decoración en interiores y exteriores, Morcem® Estuco Extra Fino CR W0 de Grupo Puma. Gama - de Puma
Precio: 30.02
Producto a base de cal aérea, áridos de granulometría compensada y otros aditivos.
