# Revestimiento sintético-mineral para impermeabilización, hidrofugación y decoración, Morcemcril® Siloxano de Grupo Puma. 25 kg/bote - de Puma

- Propiedad del archivo: CONSTRUNARIO
- Formato: FIEBDC-3/2012
- Programa: Construnario Versión 3.51
- Fecha de los precios: 29/02/2024
- Divisa: EUR

**821480PUM** kg Revestimiento sintético-mineral para impermeabilización, hidrofugación y decoración, Morcemcril® Siloxano de Grupo Puma. 25 kg/bote - de Puma
Precio: 101.60
MORCEMCRIL® SILOXANO Revestimiento sintético-mineral hidrorepelente Descripción: Revestimiento sintético-mineral para la impermeabilización, hidrofugación y decoración de todo tipo de fachadas e interiores. En exteriores-interiores. En muros y techos. Revestimiento decorativo para el sistema de aislamiento térmico exterior TRADITERM®. (SATE/ETICS). Formulado con aditivos capaces de prevenir y retardar la aparición de mohos y algas, también incorpora propiedades hidrófugas que evitan la absorción temporal de humedad y reduce el ensuciamiento causado por la misma. Composición: Producto a base de resinas acrílicas, polixilosano en emulsión, pigmentos minerales y aditivos orgánicos e inorgánicos. Características y aplicaciones: Antimoho-Antiverdín. Impermeable e hidrorepelente. Permeable al vapor de agua, permitiendo que el soporte respire. Aplicación rápida y simple. Acabado liso, fratasado, gota, gota chafada. Compatible con la mayoría de los soportes. Resistente al envejecimiento, atmósferas de ciudades y rayos ultravioletas. Adherencia excelente sobre los soportes típicos de construcción. Lavable.
