# Revestimiento sintético mineral con propiedades elásticas, Morcemcril® Flexible de Grupo Puma. 20 kg/bote - de Puma

- Propiedad del archivo: CONSTRUNARIO
- Formato: FIEBDC-3/2012
- Programa: Construnario Versión 3.51
- Fecha de los precios: 29/02/2024
- Divisa: EUR

**821481PUM** kg Revestimiento sintético mineral con propiedades elásticas, Morcemcril® Flexible de Grupo Puma. 20 kg/bote - de Puma
Precio: 115.52
MORCEMCRIL® FLEXIBLE Revestimiento sintético-mineral elástico Descripción: Revestimiento sintético mineral con propiedades elásticas, se presenta en pasta y está indicado para la impermeabilización y decoración de todo tipo de fachadas e interiores. Formulado con aditivos capaces de prevenir y retardar la aparición de mohos y algas, también incorpora propiedades hidrófugas que evitan la absorción temporal de humedad y reduce el ensuciamiento causado por la misma. Revestimiento decorativo para el sistema de aislamiento térmico exterior TRADITERM®. (SATE/ETICS). Composición: Producto a base de resinas acrílicas con reticulación interna y reticulación uv., cargas y pigmentos minerales, aditivos y agua. Características y aplicaciones: Elástico. Propiedades hidrófugas. Altamente impermeable. Antimoho y antiverdín. Permeable al vapor de agua. Puentea fisuras de hasta 2 mm. Aplicación rápida. Acabado fratasado, gota y gota chafada. Compatible con la mayoría de los soportes. Resistente a la intemperie. Resistente al envejecimiento, atmósfera de ciudades y radiación ultravioleta. Adherencia excelente sobre soportes tradicionales. Lavable.
