# Revestimiento sintético mineral para impermeabilización y decoración, Morcemcril® Silicona de Grupo Puma. 25 kg/bote. Gama color - de Puma

- Propiedad del archivo: CONSTRUNARIO
- Formato: FIEBDC-3/2012
- Programa: Construnario Versión 3.51
- Fecha de los precios: 29/02/2024
- Divisa: EUR

**821488PUM** kg Revestimiento sintético mineral para impermeabilización y decoración, Morcemcril® Silicona de Grupo Puma. 25 kg/bote. Gama color - de Puma
MORCEMCRIL SILICONA Descripción: Revestimiento sintético mineral para la impermeabilización y decoración de todo tipo de fachadas e interiores. . En exteriores-interiores. . En muros y techos. . Revestimiento decorativo para el sistema de aislamiento térmico exterior TRADITERM (SATE/ETICS). Composición: Producto a base de resinas acrílicas y siliconadas, pigmentos minerales y aditivos orgánicos e inorgánicos. Características y aplicaciones: Antimoho-Antiverdín. Impermeable y repelente al agua. Excelente permeabilidad al vapor de agua, permitiendo que el soporte respire. Película altamente transpirable. Aplicación rápida y simple. Compatible con la mayoría de los soportes. Resistente al envejecimiento, atmósferas de ciudades y rayos ultravioletas. Adherencia excelente sobre los soportes típicos de construcción. Máxima lavabilidad.
