# Mortero de revestimiento foto catalítico, Morcemsec® Active Proyectable CR CSIV W2 de Grupo Puma. 25 Kg. Blanco - de Puma

- Propiedad del archivo: CONSTRUNARIO
- Formato: FIEBDC-3/2012
- Programa: Construnario Versión 3.51
- Fecha de los precios: 29/02/2024
- Divisa: EUR

**850021PUM** u Mortero de revestimiento foto catalítico, Morcemsec® Active Proyectable CR CSIV W2 de Grupo Puma. 25 Kg. Blanco - de Puma
Precio: 24.06
Mortero de revestimiento foto catalítico. Impermeable al agua de lluvia y permeable al vapor de agua, con capacidad auto limpiante y descontaminante. Dotado de la fluidez y el tiempo necesarios para su aplicación con máquina de proyectar morteros.
