# Mortero de revestimiento de cal hidráulica natural, Morcem® Cal Base CR CSII W0 de Grupo Puma. 25 Kg. Gama - de Puma

- Propiedad del archivo: CONSTRUNARIO
- Formato: FIEBDC-3/2012
- Programa: Construnario Versión 3.51
- Fecha de los precios: 29/02/2024
- Divisa: EUR

**860006PUM** u Mortero de revestimiento de cal hidráulica natural, Morcem® Cal Base CR CSII W0 de Grupo Puma. 25 Kg. Gama - de Puma
Precio: 12.86
Mortero de revestimiento de cal hidráulica natural (i.pro CALIX NHL 3,5 de FYM-Heidelbergcement Group). Composición natural, altamente transpirable. Acabados: Crema 125 Gamuza 425 Gamuza 426 Marengo 325 Natural 246 Pardo especial 482 Rojo especial 610 Rojo 333 Rosa 275
