# Mortero para alisado de cal hidráulica natural, Morcem® Cal Acabado CR CSI W2 de Grupo Puma. 25 Kg . Gama - de Puma

- Propiedad del archivo: CONSTRUNARIO
- Formato: FIEBDC-3/2012
- Programa: Construnario Versión 3.51
- Fecha de los precios: 29/02/2024
- Divisa: EUR

**860013PUM** u Mortero para alisado de cal hidráulica natural, Morcem® Cal Acabado CR CSI W2 de Grupo Puma. 25 Kg . Gama - de Puma
Precio: 14.34
Mortero para alisado de cal hidráulica natural (i.pro CALIX NHL 3,5 de FYM-Heidelbergcement Group). Composición natural, altamente transpirable. Acabados: Albero 175 Amarillo especial 178 Arena 225 Beige 172 Beige 475 Blanco 100 Crema 125 Gamuza 425 Gamuza 426 Marengo 325 Naranja 450 Natural 246 Rojo 118 Rojo 333 Rojo 950 Rosa 275 Verde especial 360
