# Mortero de llagueado y encintado, Morcem® Cal Piedra G de Grupo Puma. 25 Kg. Gama - de Puma

- Propiedad del archivo: CONSTRUNARIO
- Formato: FIEBDC-3/2012
- Programa: Construnario Versión 3.51
- Fecha de los precios: 29/02/2024
- Divisa: EUR

**860020PUM** u Mortero de llagueado y encintado, Morcem® Cal Piedra G de Grupo Puma. 25 Kg. Gama - de Puma
Precio: 15.24
Mortero de llagueado y encintado de cal hidráulica natural (i.pro CALIX NHL 3,5 de FYM-Heidelbergcement Group). Composición natural, altamente transpirable. Acabados: Amarillo especial 281 Arena 225 Arena especial 288 Crema 125 Gamuza especial 425 Marengo 325 Marfil 130 Natural 246 Rojo especial 610
