# Mortero de albañilería, Morcem® Cal Muro G de Grupo Puma. 25 Kg. Natural 246 - de Puma

- Propiedad del archivo: CONSTRUNARIO
- Formato: FIEBDC-3/2012
- Programa: Construnario Versión 3.51
- Fecha de los precios: 29/02/2024
- Divisa: EUR

**860037PUM** u Mortero de albañilería, Morcem® Cal Muro G de Grupo Puma. 25 Kg. Natural 246 - de Puma
Precio: 13.56
Mortero de albañilería de cal hidráulica natural (i.pro CALIX NHL 3,5 de FYM-Heidelbergcement Group). Composición natural, altamente transpirable. Código EAN: 8429340129592
