# Mortero macroporoso deshumidificante, Morcem® Cal Porógeno R de Grupo Puma. 25 Kg. Natural 246/Arena 225 - de Puma

- Propiedad del archivo: CONSTRUNARIO
- Formato: FIEBDC-3/2012
- Programa: Construnario Versión 3.51
- Fecha de los precios: 29/02/2024
- Divisa: EUR

**860039PUM** u Mortero macroporoso deshumidificante, Morcem® Cal Porógeno R de Grupo Puma. 25 Kg. Natural 246/Arena 225 - de Puma
Precio: 20.96
Mortero macroporoso deshumidificante de cal hidráulica natural (i.pro CALIX NHL 3,5 de FYM-Heidelbergcement Group) para saneamiento de muros con humedades. Composición natural, altamente transpirable. Clasificado R, mortero para revoco/enlucido para renovación conforme a la norma UNE EN 998-1.
