# Mortero para albañilería y revestimiento, Morcem® Cal Estructural de Grupo Puma. 25 Kg. Natural 246 - de Puma

- Propiedad del archivo: CONSTRUNARIO
- Formato: FIEBDC-3/2012
- Programa: Construnario Versión 3.51
- Fecha de los precios: 29/02/2024
- Divisa: EUR

**860041PUM** u Mortero para albañilería y revestimiento, Morcem® Cal Estructural de Grupo Puma. 25 Kg. Natural 246 - de Puma
Precio: 23.72
Mortero para albañilería y revestimiento, para refuerzo de revestimiento armado y relleno de fábricas, fibroreforzado, de cal hidráulica natural (i.pro CALIX NHL 5 de FYM-Heidelbergcement Group). Composición natural, transpirable al vapor de agua. Alta resistencia mecánica. Código EAN: 8429340211518
