# Imprimación hidrofugante incoloro, Impermor de Grupo Puma. 5l - de Puma

- Propiedad del archivo: CONSTRUNARIO
- Formato: FIEBDC-3/2012
- Programa: Construnario Versión 3.51
- Fecha de los precios: 29/02/2024
- Divisa: EUR

**9100155PUM** u Imprimación hidrofugante incoloro, Impermor de Grupo Puma. 5l - de Puma
Precio: 44.40
Imprimación hidrofugante incoloro por impregnación e impermeabilizante del agua que puede usarse para el tratamiento de soportes minerales, en especial para la terminación de obras a cara vista de morteros, piedra natural. Tiene excelentes propiedades como hidrofugante. Esta imprimación actúa como excelente barrera a la absorción capilar de agua sin formar pelicula sobre el soporte. No obstruye los poros. Mantiene una alta permeabilidad al vapor de agua. Previene contra los efectos nocivos causados por la humedad evitándolos o al menos reduciendo y retrasando la aparación de daños. Código EAN: 8429340910015
