# Imprimación que actúa como puente de adherencia, Implafix Plus de Grupo Puma. 5 Kg - de Puma

- Propiedad del archivo: CONSTRUNARIO
- Formato: FIEBDC-3/2012
- Programa: Construnario Versión 3.51
- Fecha de los precios: 29/02/2024
- Divisa: EUR

**9101765PUM** u Imprimación que actúa como puente de adherencia, Implafix Plus de Grupo Puma. 5 Kg - de Puma
Precio: 14.40
Imprimación que actúa como puente de adherencia para favorecer el anclaje cohesivo de mortero a base de cemento y/o cal sobre soportes de hormigón liso o sin absorción superficial. Esta imprimación puede ser aplicada en interiores y exteriores. En parámentos verticales y techos. Código EAN: 8429340910169
