# Aditivo que protege la cerámica, Protecmor de Grupo Puma. 5l. 6 botes/caja - de Puma

- Propiedad del archivo: CONSTRUNARIO
- Formato: FIEBDC-3/2012
- Programa: Construnario Versión 3.51
- Fecha de los precios: 29/02/2024
- Divisa: EUR

**910213PUM** u Aditivo que protege la cerámica, Protecmor de Grupo Puma. 5l. 6 botes/caja - de Puma
Precio: 18.80
Aditivo que protege la cerámica esmaltada o no esmaltada de posibles manchas de pigmentos con solo aplicar sobre la superficie de la losa, evitando las juntas. Es un eficaz tapaporos indicado en baldosas porosas. Imprimación no permanente. Facilita la limpieza de juntas al aplicador. Código EAN: 8429340910213
