# Aaditivo anticongelante líquido para morteros, Frimor de Grupo Puma. 1l. 18 botes/caja - de Puma

- Propiedad del archivo: CONSTRUNARIO
- Formato: FIEBDC-3/2012
- Programa: Construnario Versión 3.51
- Fecha de los precios: 29/02/2024
- Divisa: EUR

**9102681PUM** u Aaditivo anticongelante líquido para morteros, Frimor de Grupo Puma. 1l. 18 botes/caja - de Puma
Precio: 4.40
Frimor es un aditivo anticongelante líquido para morteros, exento de cloruros. Tiene la capacidad de disminuir el punto de congelación del agua, reduciendo el riesgo de formación de cristales de hielo. Acelera el proceso de fraguado a bajas temperaturas. A su vez mejora las resistencias mecánicas del mortero y aumenta las resistencias al ciclo hielo-deshielo. Destacar que este aditivo al estar exento de cloruros es anticorrosivo. Código EAN: 8429340910145
