# Hidrofugante incoloro por impregnación e impermeabilizante del agua, Impermor Antimoho de Grupo Puma. 20l - de Puma

- Propiedad del archivo: CONSTRUNARIO
- Formato: FIEBDC-3/2012
- Programa: Construnario Versión 3.51
- Fecha de los precios: 29/02/2024
- Divisa: EUR

**910275PUM** u Hidrofugante incoloro por impregnación e impermeabilizante del agua, Impermor Antimoho de Grupo Puma. 20l - de Puma
Precio: 160.00
Hidrofugante incoloro por impregnación e impermeabilizante del agua que puede usarse para el tratamiento de soportes minerales, en especial para la terminación de obras a cara vista de morteros, piedra natural etc. Imprimación hidrofugante incolora por impregnación e impermeabilizante del agua que puede usarse para el tratamiento de soportes minerales, en especial para la terminación de obras a cara vista de morteros, piedra natural etc. Es una excelente barrera a la absorción capilar de agua sin formar película sobre el soporte. Esta imprimación no obstruye los poros. Mantiene una alta permeabilidad al vapor de agua. Código EAN: 8429340910275
