# Imprimación de naturaleza vinil acrílica, Texturefix-120 de Grupo Puma. 5l. 6 botes/caja - de Puma

- Propiedad del archivo: CONSTRUNARIO
- Formato: FIEBDC-3/2012
- Programa: Construnario Versión 3.51
- Fecha de los precios: 29/02/2024
- Divisa: EUR

**9103125PUM** u Imprimación de naturaleza vinil acrílica, Texturefix-120 de Grupo Puma. 5l. 6 botes/caja - de Puma
Precio: 29.20
TEXTUREFIX-120 es una imprimación de naturaleza vinil acrílica en base acuosa,para ser usada en construcción como puente de unión entre morteros nuevos y viejos, presenta una buena capacidad de penetración y cohesión, debido a su tamaño de partícula y buen tack residual.También es capaz de mejorar las condiciones de adherencia del sustrato en soportes verticales, como paso previo a la aplicación del revestimiento. Especialmente recomendado para su uso como imprimación antes de aplicar nuestro mortero impreso MORCEM TEXTURE (soportes verticales). Código EAN: 8429340129660
