# Imprimación como puente de unión entre morteros nuevos y viejos, Texturefix Plus de Grupo Puma. 25l - de Puma

- Propiedad del archivo: CONSTRUNARIO
- Formato: FIEBDC-3/2012
- Programa: Construnario Versión 3.51
- Fecha de los precios: 29/02/2024
- Divisa: EUR

**910313PUM** u Imprimación como puente de unión entre morteros nuevos y viejos, Texturefix Plus de Grupo Puma. 25l - de Puma
Precio: 108.00
TEXTURE FIX PLUS Imprimación-puente de adherencia para morteros impresos Descripción: TEXTUREFIX PLUS es una imprimación, para ser usada en construcción como puente de unión entre morteros nuevos y viejos, presenta una buena capacidad de penetración y cohesión, debido a su tamaño de partícula. También es capaz de mejorar las condiciones de adherencia del sustrato en soportes verticales, como paso previo a la aplicación del revestimiento. Está indicado para favorecer el anclaje de pinturas, especialmente en paramentos de yeso, perlita y soportes antiguos. Actúa también como imprimación reguladora de la absorción en soportes tales como hormigón celular o ladrillos silicocalcáreos, trata adecuadamente los soportes con absorciones de humedad alta o irregular con el fin de mantener una hidratación homogénea del enlucido posterior de yeso o escayola. Composición: Producto basado en una emulsión de copolímetros acrílicos de muy pequeño tamaño de partícula, en emulsión acuosa. Características y aplicaciones: TEXTUREFIX PLUS está especialmente recomendado para su uso como imprimación antes de aplicar nuestros morteros impresos PAVILAND PLUS, pastas niveladoras NIVELAND 3-5 Y 10R (soportes horizontales), MORCEM TEXTURE (soportes verticales) y en general cualquier mortero impreso, de reparación, pulido, etc. Como imprimación en soportes de anhidrita, para posterior aplicación de cemento cola. Aumenta la resistencia a la rotura por flexotracción, así como la cohesión e impermeabilización del sistema. Gran penetración sobre el soporte. Buena adherencia, favoreciendo la posterior aplicación del revestimiento. Eficaz homogeneización de la absorción del soporte. Buena capacidad de cohesión en soportes poco consistentes. En el exterior debe evitarse especialmente su aplicación cuando exista riesgo de lluvia o heladas. Código EAN: 8429340158301
