# Pintura plástica para aplicación de interiores en obras, Pumacril Profesional Interior de Grupo Puma. 14l. Blanco - de Puma

- Propiedad del archivo: CONSTRUNARIO
- Formato: FIEBDC-3/2012
- Programa: Construnario Versión 3.51
- Fecha de los precios: 29/02/2024
- Divisa: EUR

**930549PUM** u Pintura plástica para aplicación de interiores en obras, Pumacril Profesional Interior de Grupo Puma. 14l. Blanco - de Puma
Precio: 36.48
Pintura plástica indicada para la aplicación de interiores en obras, sobre paramentos verticales y horizontales de mortero de cemento, yeso, escayola, etc. Código EAN: 8429340138884
