# Producto indicado para la decoración de interiores y exteriores, Pumacril Decoración Satinada de Grupo Puma. 4l. Blanco/satinada - de Puma

- Propiedad del archivo: CONSTRUNARIO
- Formato: FIEBDC-3/2012
- Programa: Construnario Versión 3.51
- Fecha de los precios: 29/02/2024
- Divisa: EUR

**930662_4PUM** u Producto indicado para la decoración de interiores y exteriores, Pumacril Decoración Satinada de Grupo Puma. 4l. Blanco/satinada - de Puma
Precio: 27.52
Revestimiento formulado a partir de una dispersión acuosa de resinas vinílicas, pigmentos y aditivos especiales. Código EAN: 8429340138921
