# Pintura plástica utilizada como recubrimiento decorativo, Pumacril Profesional Interior/Exterior de Grupo Puma. 14l. Blanco - de Puma

- Propiedad del archivo: CONSTRUNARIO
- Formato: FIEBDC-3/2012
- Programa: Construnario Versión 3.51
- Fecha de los precios: 29/02/2024
- Divisa: EUR

**930754PUM** u Pintura plástica utilizada como recubrimiento decorativo, Pumacril Profesional Interior/Exterior de Grupo Puma. 14l. Blanco - de Puma
Precio: 40.88
Pintura plástica utilizada como recubrimiento decorativo protector en todo tipo de paramentos verticales y horizontales tales como hormigón, ladrillo, yeso, fibrocemento, etc. Código EAN: 8429340138938
