# Producto indicado para el pintado de pistas deportivas, Pumacril Profesional Deportiva de Grupo Puma. Gama. 14l - de Puma

- Propiedad del archivo: CONSTRUNARIO
- Formato: FIEBDC-3/2012
- Programa: Construnario Versión 3.51
- Fecha de los precios: 29/02/2024
- Divisa: EUR

**930877PUM** u Producto indicado para el pintado de pistas deportivas, Pumacril Profesional Deportiva de Grupo Puma. Gama. 14l - de Puma
Precio: 86.40
Pintura basada en una dispersión 100 % acrílica pura.
