# Panel aislante térmico mejorado de poliestireno expandido, Traditerm® Panel EPS G de Grupo Puma. Blanco. 40 mm, 1000x500 mm - de Puma

- Propiedad del archivo: CONSTRUNARIO
- Formato: FIEBDC-3/2012
- Programa: Construnario Versión 3.51
- Fecha de los precios: 29/02/2024
- Divisa: EUR

**PPUMP072** m2 Panel aislante térmico mejorado de poliestireno expandido, Traditerm® Panel EPS G de Grupo Puma. Blanco. 40 mm, 1000x500 mm - de Puma
Precio: 3.65
TRADITERM® PANEL EPS G Descripción: Panel aislante térmico mejorado, de poliestireno expandido autoextinguible, empleado en el sistema de aislamiento térmico exterior TRADITERM. La placa de poliestireno expandido se utiliza como aislante dentro del sistema Traditerm, tanto en obra nueva como en rehabilitación. Composición: Poliestireno expandido con grafito. Características y aplicaciones: Excelente aislante térmico. Muy baja conductividad Material ligero y manejable. Fácil de cortar. Permeable al vapor de agua. Gama de espesores que proporcionan diferentes niveles de aislamiento térmico. Código EAN: 8429340154419
