# Panel de aglomerado de corcho natural expandido, Traditerm® Panel Corcho de Grupo Puma. 100x500x20mm - de Puma

- Propiedad del archivo: CONSTRUNARIO
- Formato: FIEBDC-3/2012
- Programa: Construnario Versión 3.51
- Fecha de los precios: 29/02/2024
- Divisa: EUR

**841180PUM** m2 Panel de aglomerado de corcho natural expandido, Traditerm® Panel Corcho de Grupo Puma. 100x500x20mm - de Puma
Precio: 13.20
TRADITERM® PANEL CORCHO Panel de aglomerado de corcho natural expandido Descripción: Panel de aglomerado de corcho natural expandido, utilizado como aislamiento térmo-acústico en el Sistema Traditerm Nature (SATE/ETICS), tanto en obra nueva como en rehabilitación. Composición: Corcho natural. Características y aplicaciones: Sistema de aislamiento térmico exterior Traditerm Nature (SATE/ETICS). Aislamiento 100% natural. Aislante térmico. Aislante acústico. Muy transpirable. Material ligero y manejable. Fácil de cortar. Gama de espesores que proporcionan diferentes niveles de aislamiento. Código EAN: 8429340184362
