# Taco de anclaje Traditerm® de Grupo Puma. 110 mm, 200 ud./caja - de Puma

- Propiedad del archivo: CONSTRUNARIO
- Formato: FIEBDC-3/2012
- Programa: Construnario Versión 3.51
- Fecha de los precios: 29/02/2024
- Divisa: EUR

**PPUMP107** u Taco de anclaje Traditerm® de Grupo Puma. 110 mm, 200 ud./caja - de Puma
Precio: 42.51
TRADITERM® TACO DE ANCLAJE Descripción: Taco de anclaje de percusión, utilizado para la fijación de los paneles aislantes en el Sistema de Aislamiento Térmico Exterior TRADITERM. Composición: El taco anclaje se compone de polipropileno y está formado por dos elementos: Clavo Vaina Características y aplicaciones: Fácil aplicación. Asegura una perfecta fijación de las placas al soporte. Resistente a la oxidación. Gama de tamaños, en función del espesor de la placa. Taco de Anclaje con Certificación Europea. Código EAN: 8429340159698
