# Malla constituida por hilos de doble torsión, Traditerm® Malla de Grupo Puma. 50 m2/rollo - de Puma

- Propiedad del archivo: CONSTRUNARIO
- Formato: FIEBDC-3/2012
- Programa: Construnario Versión 3.51
- Fecha de los precios: 29/02/2024
- Divisa: EUR

**PPUMP131** m2 Malla constituida por hilos de doble torsión, Traditerm® Malla de Grupo Puma. 50 m2/rollo - de Puma
Precio: 84.90
TRADITERM® MALLA Descripción: Malla TRADITERM constituida por hilos de doble torsión, fundamental para el refuerzo del revestimiento TRADITERM. Recomendada en la aplicación de los sistemas de aislamientos térmicos por el exterior tipo Traditerm. Confiriendo al sistema, una mayor resistencia y estabilidad, y evitando la aparición de fisuras generadas por diferencias de temperatura ó de movimientos de los paneles aislantes. Composición: La malla TRADITERM está constituida por hilos de fibra de vidrio, que están envueltos en una resina, que los protege del ataque de los álcalis de morteros de cemento. Características y aplicaciones: Fácil aplicación. Resistente al fuego. Resistente a la fisuración. Excelente resistencia a tracción. Buena flexibilidad. Mejora la resistencia al choque. Código EAN: 8429340840619
