# Malla constituida por hilos de doble torsión, Traditerm® Malla de Grupo Puma. 25 m2/rollo - de Puma

- Propiedad del archivo: CONSTRUNARIO
- Formato: FIEBDC-3/2012
- Programa: Construnario Versión 3.51
- Fecha de los precios: 29/02/2024
- Divisa: EUR

**PPUMP132** m2 Malla constituida por hilos de doble torsión, Traditerm® Malla de Grupo Puma. 25 m2/rollo - de Puma
Precio: 159.19
TRADITERM® MALLA DE REFUERZO Descripción: Malla de fibra de vidrio con tratamiento anti-álcalis y por hilos de doble torsión, que combinada con la Malla TRADITERM, se utiliza como refuerzo para aumentar la resistencia a impactos, en aquellas zonas del Sistema TRADITERM expuestas a golpes directos. Ideal para el refuerzo de zócalos. Composición: Hilos de fibra de vidrio con tratamiento anti-alcalino. Características y aplicaciones: Fácil aplicación. Resistente al fuego. Resistente a la fisuración. Excelente resistencia a tracción. Buena flexibilidad. Elevada resistencia al choque. Refuerzo de zócalos y de aquellas zonas del sistema de aislamiento térmico exterior TRADITERM, expuestas a impactos directos. Código EAN: 8429340840626
