# Perfil de PVC con malla de fibra de vidrio, Traditerm® perfil ángulo de Grupo Puma. 2,5 m/ud. - de Puma

- Propiedad del archivo: CONSTRUNARIO
- Formato: FIEBDC-3/2012
- Programa: Construnario Versión 3.51
- Fecha de los precios: 29/02/2024
- Divisa: EUR

**PPUMP133** u Perfil de PVC con malla de fibra de vidrio, Traditerm® perfil ángulo de Grupo Puma. 2,5 m/ud. - de Puma
Precio: 3.58
TRADITERM® PERFIL ÁNGULO PVC CON MALLA Descripción: Perfil de PVC perforado para el refuerzo de esquinas y huecos en los Sistemas de Aislamiento Térmico Exterior TRADITERM (SATE/ETICS). Composición: Perfil de PVC con malla de fibra de vidrio con tratamiento antialcalino. Características y aplicaciones: Fácil aplicación. Refuerzo de esquinas y huecos en los Sistemas TRADITERM (SATE/ETICS). La incorporación de la malla al perfil, hace que la ejecución de la esquina sea más rápida. Código EAN: 8429340129332
