# Perfil de PVC con malla de fibra de vidrio, Traditerm® perfil goterón de Grupo Puma. 2,5 m/ud. - de Puma

- Propiedad del archivo: CONSTRUNARIO
- Formato: FIEBDC-3/2012
- Programa: Construnario Versión 3.51
- Fecha de los precios: 29/02/2024
- Divisa: EUR

**PPUMP134** m2 Perfil de PVC con malla de fibra de vidrio, Traditerm® perfil goterón de Grupo Puma. 2,5 m/ud. - de Puma
Precio: 16.24
TRADITERM® PERFIL GOTERÓN PVC CON MALLA Descripción: Perfil de refuerzo y formación de goterones en el sistema de aislamiento térmico TRADITERM®. Composición: Perfil de PVC con malla de fibra de vidrio con tratamiento antialcalino. Características y aplicaciones: En el encuentro entre perfiles, dejar una distancia de separación de 2 a 3 mm. Una vez colocado el perfil, dejar secar un mínimo de 24 horas. Código EAN: 8429340129387
