# Perfil para protección y cierre lateral, Traditerm® de Grupo Puma. 50 mm, 2,5 m/ud. - de Puma

- Propiedad del archivo: CONSTRUNARIO
- Formato: FIEBDC-3/2012
- Programa: Construnario Versión 3.51
- Fecha de los precios: 29/02/2024
- Divisa: EUR

**PPUMP136** m Perfil para protección y cierre lateral, Traditerm® de Grupo Puma. 50 mm, 2,5 m/ud. - de Puma
Precio: 14.86
TRADITERM® PERFIL CIERRE LATERAL Descripción: Perfil para protección y cierre lateral en los Sistemas de Aislamiento Térmico Exterior Traditerm (SATE/ETICS). Composición: Perfil de aluminio. Características y aplicaciones: Fácil aplicación. Protege y refuerza los laterales de los Sistemas Traditerm (SATE/ETICS). No se oxida. Gama de espesores a elegir según espesor de panel aislante utilizado. Código EAN: 8429340840770
