# Perfil de aluminio de protección y terminación superior, Traditerm® perfil coronación de Grupo Puma. 40 mm, 2,5 m/ud. - de Puma

- Propiedad del archivo: CONSTRUNARIO
- Formato: FIEBDC-3/2012
- Programa: Construnario Versión 3.51
- Fecha de los precios: 29/02/2024
- Divisa: EUR

**PPUMP145** m Perfil de aluminio de protección y terminación superior, Traditerm® perfil coronación de Grupo Puma. 40 mm, 2,5 m/ud. - de Puma
Precio: 45.99
TRADITERM® PERFIL CORONACIÓN Descripción: Perfil de protección y cierre superior en los Sistemas de Aislamiento Térmico Exterior Traditerm (SATE/ETICS). Composición: Perfil de aluminio. Características y aplicaciones: Protege y refuerza la parte superior de los Sistemas Traditerm (SATE/ETICS) Fácil aplicación. No se oxida. Gama de espesores a elegir según espesor de panel aislante utilizado. Código EAN: 8429340840305
