# Sistema Dry Pool aplicaciones exigentes, adhesivo gris - de Puma

- Propiedad del archivo: CONSTRUNARIO
- Formato: FIEBDC-3/2012
- Programa: Construnario Versión 3.51
- Fecha de los precios: 29/02/2024
- Divisa: EUR
- Código: grupo-puma-s (11/03/2024)

**UPUM005** m2 Sistema Dry Pool aplicaciones exigentes, adhesivo gris - de Puma
Sistema impermeabilización de depósitos de agua y piscinas Sistema DRY POOL aplicaciones exigentes de GRUPOPUMA compuesto por capa de mortero flexible bicomponente para impermeabilización MORCEM DRY F de GRUPOPUMA color gris de 2 mm de espesor con rendimiento 1,5 kg/m2 por mm de espesor, revestimiento cerámico (no incluido en el precio) recibido con adhesivo monocomponente cementoso de ligantes mixtos deformable PEGOLAND FLEX de GRUPOPUMA gris, con rendimiento de 4 kg/m2 y mortero de rejuntado epoxi bicomponente para juntas de 2 a 15 mm MORCEMCOLOR EPOXI de GRUPOPUMA.

| Código | Ud | Descripción | Rendimiento | Precio | Importe |
|---|---|---|---|---|---|
| 210108PUM | u | Membrana impermeabilizante monocomponente, Morcem Dry F de Grupo Puma. 20 + 7,8 Kg (material) | 0.108 | 114.98 | 12.42 |
| 100157PUM | u | Adhesivo cementoso de ligantes mixtos, Pegoland® Flex C2 TE S1 de Grupo Puma. Gris. 25 Kg (material) | 0.160 | 14.6 | 2.34 |
| 410003PUM | u | Mortero epoxi bicomponente antiácido y bacterioestático, Morcemcolor® Epoxi de Grupo Puma. 5 Kg (material) | 0.114 | 81.88 | 9.33 |
| OGENO01.0003 | h | Oficial primera (mano de obra) | 0.400 | 19.86 | 7.94 |
| OGENO01.0005 | h | Ayudante (mano de obra) | 0.400 | 17.68 | 7.07 |
|  |  | Costes directos |  |  | 39.10 |

## Recursos

**210108PUM** u Membrana impermeabilizante monocomponente, Morcem Dry F de Grupo Puma. 20 + 7,8 Kg
MORCEM® DRY F Mortero flexible bicomponente para impermeabilización Descripción: Mortero flexible bicomponente, para impermeabilización de hormigón. Composición: Producto bicomponente a base de ligantes hidráulicos y resinas sintéticas. Características y aplicaciones: Permeable al vapor de agua. Resistente a heladas y deshielos. Excelente adherencia. No altera la potabilidad del agua. Flexibilidad permanente. Resistente a sulfatos en concentraciones débiles y medios no ácidos. Impermeabilizaciones de depósitos, balsas, piscinas, fuentes, sótanos, aparcamientos subterráneos, fosos de ascensores, túneles, etc. Impermeabilización interior de depósitos de agua potable. Impermeabilización y protección del hormigón frente a la carbonatación, ciclos de hielo y deshielos, ataque por cloruros en obras públicas, canales de riego, plantas depuradoras, desaladoras, puentes...etc. Impermeabilización de balcones y terrazas (25-30 m2). Impermeabilización en muros exteriores en cimentación. Reparación y protección de superficies expuestas a la acción del hielo y deshielo: voladizos, balcones, azoteas, terrazas, cornisas, etc. Impermeabilización de superficies susceptibles a los movimientos, con presiones hidroestáticas positivas y negativas. Alto rendimiento. Código EAN: 8429340181651

**100157PUM** u Adhesivo cementoso de ligantes mixtos, Pegoland® Flex C2 TE S1 de Grupo Puma. Gris. 25 Kg
PEGOLAND® FLEX gris Adhesivo monocomponente cementoso de ligantes mixtos deformable Descripción: Adhesivo cementoso de ligantes mixtos, dotado de flexibilidad y alta adherencia, con deslizamiento reducido y tiempo abierto ampliado, para la colocación de pavimentos y revestimientos interiores y exteriores. Especialmente recomendado para la colocación de fachadas, pavimentos de grandes superficies y suelos de calefacción radiante Para el encolado de todo tipo de piezas cerámicas. Composición: Producto a base de cemento de alta resistencia, áridos seleccionados, aditivos y resinas sintéticas que garantizan una alta fuerza de agarre, buena trabajabilidad y resistencia al envejecimiento. Características y aplicaciones: Aplicación interior y exterior. Fachadas. Adhesión de todo tipo de piezas cerámicas, mármol, granito y piedra natural. Recomendado para piezas de gran formato. Colocación de cerámicas sobre impermeabilizaciones cementosas de la GAMA MORCEM DRY. Evita tener que humedecer piezas o soportes gracias a su poder de retención de agua. Sin descuelgue. Adherencia inicial excelente. Tiempo abierto elevado, permite la rectificación de piezas. Deformable. Tipo S1 según UNE-EN 12002. Revestimiento de piscinas. Código EAN: 8429340100157

**410003PUM** u Mortero epoxi bicomponente antiácido y bacterioestático, Morcemcolor® Epoxi de Grupo Puma. 5 Kg
MORCEMCOLOR® EPOXI Mortero de rejuntado epoxi bicomponente para juntas de 2 a 15 mm Descripción: Mortero epoxi bicomponente para juntas. Para el sellado de azulejos, baldosas, placas, ladrillos, etc que deben soportar cargas químicas o mecánicas de alta presión (mataderos, laboratorios, cocinas industriales, etc.). Apta para uso en paredes y suelos, tanto interiores como exteriores. Composición: Mortero sellador bicomponente de resina epoxídica que está compuesto por una resina y un endurecedor. Características y aplicación: Transitable después de 12 horas. Soporta cargas mecánicas después de 24 horas. Una vez endurecido, resiste el agua salada, las lejías y otros diluidos, ácidos, líquidos orgánicos y compuestos minerales. Color estable. Fácil limpieza. Alta capacidad de resistencia. Buena introducción en las juntas. Para juntas de 2 a 15 mm. Piscinas, industrias químicas y alimentarias, laboratorios, hospitales, mataderos, cocinas, etc.
