# Sistema Dry Pool, adhesivo blanco, aplicaciones básicas - de Puma

- Propiedad del archivo: CONSTRUNARIO
- Formato: FIEBDC-3/2012
- Programa: Construnario Versión 3.51
- Fecha de los precios: 29/02/2024
- Divisa: EUR
- Código: grupo-puma-s (11/03/2024)

**UPUM006** m2 Sistema Dry Pool, adhesivo blanco, aplicaciones básicas - de Puma
Sistema impermeabilización de depósitos de agua y piscinas Sistema DRY POOL aplicaciones básicas de GRUPOPUMA compuesto por capa de mortero estanco impermeable de dos componentes aditivado MORCEM DRY SF PLUS de GRUPOPUMA color gris de 2 mm de espesor con rendimiento 2 kg/m2 por mm de espesor, revestimiento cerámico (no incluido en el precio) recibido con adhesivo monocomponente cementoso de ligantes mixtos deformable PEGOLAND FLEX de GRUPOPUMA blanco, con rendimiento de 4 kg/m2 y mortero de rejuntado epoxi bicomponente para juntas de 2 a 15 mm MORCEMCOLOR EPOXI de GRUPOPUMA.

| Código | Ud | Descripción | Rendimiento | Precio | Importe |
|---|---|---|---|---|---|
| 230042PUM | u | Membrana cementosa bicomponente semi-elástica para la impermeabilización y protección del hormigón,Morcem Dry SF de Grupo Puma. 20 + 6 Kg (material) | 0.108 | 65.1 | 7.03 |
| 105285PUM | u | Adhesivo cementoso de ligantes mixtos, Pegoland® Flex C2 TE S1 de Grupo Puma. Blanco. 25 Kg (material) | 0.160 | 24.16 | 3.87 |
| 410003PUM | u | Mortero epoxi bicomponente antiácido y bacterioestático, Morcemcolor® Epoxi de Grupo Puma. 5 Kg (material) | 0.114 | 81.88 | 9.33 |
| OGENO01.0003 | h | Oficial primera (mano de obra) | 0.400 | 19.86 | 7.94 |
| OGENO01.0007 | h | Peón ordinario (mano de obra) | 0.400 | 16.88 | 6.75 |
|  |  | Costes directos |  |  | 34.92 |

## Recursos

**230042PUM** u Membrana cementosa bicomponente semi-elástica para la impermeabilización y protección del hormigón,Morcem Dry SF de
MORCEM® DRY SF PLUS Descripción: Mortero impermeable de dos componentes aditivado para la ejecución de revestimientos impermeables. Composición: Producto a base de cemento gris de alta resistencia, áridos seleccionados, aditivos especiales y resinas. Características y aplicaciones: Impermeabilizaciones de: Impermeabilizaciones exterior e interior de estructuras de hormigón, mortero, bloque de hormigón expuestos a presión positiva, tales como depósitos, balsas, aljibes, piscinas, fuentes… Protección de superficies expuestas a la acción del hielo y deshielo: voladizos, balcones, cornisas, elementos ornamentales… Revestible con piezas cerámicas con PEGOLAND® FLEX. Pintable con pinturas elastómeras o morteros acrílicos: Gama MORCEMCRIL. Resistente a los ciclos de hielo-deshielo. Resistente a la carbonatación. Excelente Adherencia. Soportes estables. Mortero de comportamiento semiflexible en comparación a un mortero tradicional. Aplicación en interiores y exteriores. Impermeable al agua. Permeable al vapor de agua. Resistente Fácil mezclado y aplicación. El MORCEM®DRY SF PLUS es conforme con los requisitos establecidos en el Real Decreto 140/2003, por el que se establecen los criterios sanitarios de la calidad del agua de consumo humano. Código EAN: 8429340172895

**105285PUM** u Adhesivo cementoso de ligantes mixtos, Pegoland® Flex C2 TE S1 de Grupo Puma. Blanco. 25 Kg
PEGOLAND® FLEX blanco Adhesivo monocomponente cementoso de ligantes mixtos deformable Descripción: Adhesivo cementoso de ligantes mixtos, dotado de flexibilidad y alta adherencia, con deslizamiento reducido y tiempo abierto ampliado, para la colocación de pavimentos y revestimientos interiores y exteriores. Especialmente recomendado para la colocación de fachadas, pavimentos de grandes superficies y suelos de calefacción radiante Para el encolado de todo tipo de piezas cerámicas. Composición: Producto a base de cemento de alta resistencia, áridos seleccionados, aditivos y resinas sintéticas que garantizan una alta fuerza de agarre, buena trabajabilidad y resistencia al envejecimiento. Características y aplicaciones: Aplicación interior y exterior. Fachadas. Adhesión de todo tipo de piezas cerámicas, mármol, granito y piedra natural. Recomendado para piezas de gran formato. Colocación de cerámicas sobre impermeabilizaciones cementosas de la GAMA MORCEM DRY. Evita tener que humedecer piezas o soportes gracias a su poder de retención de agua. Sin descuelgue. Adherencia inicial excelente. Tiempo abierto elevado, permite la rectificación de piezas. Deformable. Tipo S1 según UNE-EN 12002. Revestimiento de piscinas. Código EAN: 8429340168072

**410003PUM** u Mortero epoxi bicomponente antiácido y bacterioestático, Morcemcolor® Epoxi de Grupo Puma. 5 Kg
MORCEMCOLOR® EPOXI Mortero de rejuntado epoxi bicomponente para juntas de 2 a 15 mm Descripción: Mortero epoxi bicomponente para juntas. Para el sellado de azulejos, baldosas, placas, ladrillos, etc que deben soportar cargas químicas o mecánicas de alta presión (mataderos, laboratorios, cocinas industriales, etc.). Apta para uso en paredes y suelos, tanto interiores como exteriores. Composición: Mortero sellador bicomponente de resina epoxídica que está compuesto por una resina y un endurecedor. Características y aplicación: Transitable después de 12 horas. Soporta cargas mecánicas después de 24 horas. Una vez endurecido, resiste el agua salada, las lejías y otros diluidos, ácidos, líquidos orgánicos y compuestos minerales. Color estable. Fácil limpieza. Alta capacidad de resistencia. Buena introducción en las juntas. Para juntas de 2 a 15 mm. Piscinas, industrias químicas y alimentarias, laboratorios, hospitales, mataderos, cocinas, etc.
