# Sistema Dry Pool, mortero de juntas antihongos, adhesivo blanco, aplicaciones básicas - de Puma

- Propiedad del archivo: CONSTRUNARIO
- Formato: FIEBDC-3/2012
- Programa: Construnario Versión 3.51
- Fecha de los precios: 29/02/2024
- Divisa: EUR
- Código: grupo-puma-s (11/03/2024)

**UPUM0061** m2 Sistema Dry Pool, mortero de juntas antihongos, adhesivo blanco, aplicaciones básicas - de Puma
Sistema impermeabilización de depósitos de agua y piscinas Sistema DRY POOL aplicaciones básicas de GRUPOPUMA compuesto por capa de mortero estanco impermeable de dos componentes aditivado MORCEM DRY SF PLUS de GRUPOPUMA color gris de 2 mm de espesor con rendimiento 2 kg/m2 por mm de espesor, revestimiento cerámico (no incluido en el precio) recibido con adhesivo monocomponente cementoso de ligantes mixtos deformable PEGOLAND FLEX de GRUPOPUMA blanco, con rendimiento de 4 kg/m2 y mortero de rejuntado, aditivado y coloreado antihongos e hidrorepelente para juntas de 2 a 15 mm MORCEMCOLOR PLUS FLEXIBLE de GRUPOPUMA.

| Código | Ud | Descripción | Rendimiento | Precio | Importe |
|---|---|---|---|---|---|
| 230042PUM | u | Membrana cementosa bicomponente semi-elástica para la impermeabilización y protección del hormigón,Morcem Dry SF de Grupo Puma. 20 + 6 Kg (material) | 0.108 | 65.1 | 7.03 |
| 105285PUM | u | Adhesivo cementoso de ligantes mixtos, Pegoland® Flex C2 TE S1 de Grupo Puma. Blanco. 25 Kg (material) | 0.160 | 24.16 | 3.87 |
| 420002PUM | u | Mortero, aditivado e hidrorepelente, Morcemcolor® Plus Flexible CG2 A W de Grupo Puma. Gama (colores tendencia). 5 Kg (material) | 0.130 | 8.76 | 1.14 |
| OGENO01.0003 | h | Oficial primera (mano de obra) | 0.400 | 19.86 | 7.94 |
| OGENO01.0007 | h | Peón ordinario (mano de obra) | 0.400 | 16.88 | 6.75 |
|  |  | Costes directos |  |  | 26.73 |

## Recursos

**230042PUM** u Membrana cementosa bicomponente semi-elástica para la impermeabilización y protección del hormigón,Morcem Dry SF de
MORCEM® DRY SF PLUS Descripción: Mortero impermeable de dos componentes aditivado para la ejecución de revestimientos impermeables. Composición: Producto a base de cemento gris de alta resistencia, áridos seleccionados, aditivos especiales y resinas. Características y aplicaciones: Impermeabilizaciones de: Impermeabilizaciones exterior e interior de estructuras de hormigón, mortero, bloque de hormigón expuestos a presión positiva, tales como depósitos, balsas, aljibes, piscinas, fuentes… Protección de superficies expuestas a la acción del hielo y deshielo: voladizos, balcones, cornisas, elementos ornamentales… Revestible con piezas cerámicas con PEGOLAND® FLEX. Pintable con pinturas elastómeras o morteros acrílicos: Gama MORCEMCRIL. Resistente a los ciclos de hielo-deshielo. Resistente a la carbonatación. Excelente Adherencia. Soportes estables. Mortero de comportamiento semiflexible en comparación a un mortero tradicional. Aplicación en interiores y exteriores. Impermeable al agua. Permeable al vapor de agua. Resistente Fácil mezclado y aplicación. El MORCEM®DRY SF PLUS es conforme con los requisitos establecidos en el Real Decreto 140/2003, por el que se establecen los criterios sanitarios de la calidad del agua de consumo humano. Código EAN: 8429340172895

**105285PUM** u Adhesivo cementoso de ligantes mixtos, Pegoland® Flex C2 TE S1 de Grupo Puma. Blanco. 25 Kg
PEGOLAND® FLEX blanco Adhesivo monocomponente cementoso de ligantes mixtos deformable Descripción: Adhesivo cementoso de ligantes mixtos, dotado de flexibilidad y alta adherencia, con deslizamiento reducido y tiempo abierto ampliado, para la colocación de pavimentos y revestimientos interiores y exteriores. Especialmente recomendado para la colocación de fachadas, pavimentos de grandes superficies y suelos de calefacción radiante Para el encolado de todo tipo de piezas cerámicas. Composición: Producto a base de cemento de alta resistencia, áridos seleccionados, aditivos y resinas sintéticas que garantizan una alta fuerza de agarre, buena trabajabilidad y resistencia al envejecimiento. Características y aplicaciones: Aplicación interior y exterior. Fachadas. Adhesión de todo tipo de piezas cerámicas, mármol, granito y piedra natural. Recomendado para piezas de gran formato. Colocación de cerámicas sobre impermeabilizaciones cementosas de la GAMA MORCEM DRY. Evita tener que humedecer piezas o soportes gracias a su poder de retención de agua. Sin descuelgue. Adherencia inicial excelente. Tiempo abierto elevado, permite la rectificación de piezas. Deformable. Tipo S1 según UNE-EN 12002. Revestimiento de piscinas. Código EAN: 8429340168072

**420002PUM** u Mortero, aditivado e hidrorepelente, Morcemcolor® Plus Flexible CG2 A W de Grupo Puma. Gama (colores tendencia). 5 Kg
MORCEMCOLOR® PLUS FLEXIBLE Mortero de rejuntado, aditivado y coloreado. Antihongos e hidrorepelente para juntas de 2 a 15 mm Descripción: Mortero, aditivado e hidrorepelente, coloreado de ligantes mixtos dotado de gran finura y plasticidad. Para el sellado de juntas de 2 a 15 mm en todo tipo de revestimientos cerámicos. Especial para el rejuntado de piezas de baja porosidad (gres porcelánico), piscinas y para la aplicación en zonas donde exista riesgo de proliferación de microorganismos. Composición: Producto hidrorepelente a base de cemento de alta resistencia, áridos de elevada pureza, pigmentos y aditivos especiales que impiden la formación de microorganismos (algas, hongos). Características y aplicaciones: Efecto AQUASTOP: Repele el agua superficial de la junta provocando un efecto perla. Tecnología BIOACTIVA: Impide la proliferación de microorganismos en ambientes húmedos. Alta resistencia a la abrasión. Elevada dureza. Color intenso. Fácil limpieza. Textura muy fina. Baja absorción de agua. Resistente al agrietamiento. Aplicación en interiores y exteriores. Antihongos. Antialgas. Hidrorepelente. Deformable. Apto para calefacción radiante.
