# Impermeabilización de superficies sometidas a pequeños movimientos - de Puma

- Propiedad del archivo: CONSTRUNARIO
- Formato: FIEBDC-3/2012
- Programa: Construnario Versión 3.51
- Fecha de los precios: 29/02/2024
- Divisa: EUR
- Código: grupo-puma-s (11/03/2024)

**UPUM008** m2 Impermeabilización de superficies sometidas a pequeños movimientos - de Puma
Sistema impermeabilización de superficies sometidas a pequeños movimientos, compuesto por capa de mortero flexible bicomponente para impermeabilización MORCEM DRY F de GRUPOPUMA color gris de 2 mm de espesor con rendimiento 1,5 kg/m2 por mm de espesor.

| Código | Ud | Descripción | Rendimiento | Precio | Importe |
|---|---|---|---|---|---|
| 210108PUM | u | Membrana impermeabilizante monocomponente, Morcem Dry F de Grupo Puma. 20 + 7,8 Kg (material) | 0.054 | 114.98 | 6.21 |
| OGENO01.0003 | h | Oficial primera (mano de obra) | 0.100 | 19.86 | 1.99 |
| OGENO01.0007 | h | Peón ordinario (mano de obra) | 0.100 | 16.88 | 1.69 |
|  |  | Costes directos |  |  | 9.89 |

## Recursos

**210108PUM** u Membrana impermeabilizante monocomponente, Morcem Dry F de Grupo Puma. 20 + 7,8 Kg
MORCEM® DRY F Mortero flexible bicomponente para impermeabilización Descripción: Mortero flexible bicomponente, para impermeabilización de hormigón. Composición: Producto bicomponente a base de ligantes hidráulicos y resinas sintéticas. Características y aplicaciones: Permeable al vapor de agua. Resistente a heladas y deshielos. Excelente adherencia. No altera la potabilidad del agua. Flexibilidad permanente. Resistente a sulfatos en concentraciones débiles y medios no ácidos. Impermeabilizaciones de depósitos, balsas, piscinas, fuentes, sótanos, aparcamientos subterráneos, fosos de ascensores, túneles, etc. Impermeabilización interior de depósitos de agua potable. Impermeabilización y protección del hormigón frente a la carbonatación, ciclos de hielo y deshielos, ataque por cloruros en obras públicas, canales de riego, plantas depuradoras, desaladoras, puentes...etc. Impermeabilización de balcones y terrazas (25-30 m2). Impermeabilización en muros exteriores en cimentación. Reparación y protección de superficies expuestas a la acción del hielo y deshielo: voladizos, balcones, azoteas, terrazas, cornisas, etc. Impermeabilización de superficies susceptibles a los movimientos, con presiones hidroestáticas positivas y negativas. Alto rendimiento. Código EAN: 8429340181651
