# Impermeabilización de fachada, acabado decorativo MORCEMCRIL - de Puma

- Propiedad del archivo: CONSTRUNARIO
- Formato: FIEBDC-3/2012
- Programa: Construnario Versión 3.51
- Fecha de los precios: 29/02/2024
- Divisa: EUR
- Código: grupo-puma-s (11/03/2024)

**UPUM009** m2 Impermeabilización de fachada, acabado decorativo MORCEMCRIL - de Puma
Sistema impermeabilización de fachadas, compuesto por imprimación fondo de colocación para mortero acrílico FONDO MORCEMCRIL de GRUPOPUMA con rendimiento 4-5 m2/kg y capa de acabado decorativo revestimiento sintético- mineral MORCEMCRIL de GRUPOPUMA con rendimiento 2-3 kg/m2 para espesores de 2 mm.

| Código | Ud | Descripción | Rendimiento | Precio | Importe |
|---|---|---|---|---|---|
| 820352PUM | u | Base acrílica de alta calidad, Fondo Morcemcril de Grupo Puma. 20 kg/bote (material) | 0.011 | 75.52 | 0.83 |
| 820039PUM | kg | Revestimiento sintético-mineral para la impermeabilización y decoración, Morcemcril® de Grupo Puma. 25 kg/bote (material) | 0.100 | 78.8 | 7.88 |
| OGENO01.0003 | h | Oficial primera (mano de obra) | 0.300 | 19.86 | 5.96 |
| OGENO01.0007 | h | Peón ordinario (mano de obra) | 0.300 | 16.88 | 5.06 |
|  |  | Costes directos |  |  | 19.73 |

## Recursos

**820352PUM** u Base acrílica de alta calidad, Fondo Morcemcril de Grupo Puma. 20 kg/bote
FONDO MORCEMCRIL Fondo de colocación para mortero acrílico Descripción: Base acrílica de alta calidad, indicada como fondo de coloración para MORCEMCRIL. Mejora la adherencia, facilita la aplicación, homogeneiza la absorción del soporte y da una cubrición coloreada inicial. Favorece la cubrición y el rendimiento del mortero acrílico de acabado, manteniendo alta permeabilidad al vapor de agua. Excelente aplicabilidad, trabajabilidad y adherencia al soporte. Composición: Producto a base de resinas acrílicas, pigmentos minerales y aditivos orgánicos e inorgánicos. Características y aplicaciones: Buena cubrición Impermeable al agua de lluvia Permeabilidad al aire y al vapor del agua. Buena resistencia a la alcalinidad del soporte. Buena homogeneización del producto y fácil aplicación.

**820039PUM** kg Revestimiento sintético-mineral para la impermeabilización y decoración, Morcemcril® de Grupo Puma. 25 kg/bote
MORCEMCRIL® Revestimiento sintético-mineral Descripción: Revestimiento sintético-mineral para la impermeabilización y decoración de todo tipo de fachadas e interiores. -En exteriores-interiores.-En muros y techos.-Revestimiento decorativo para el sistema de aislamiento térmico exterior - TRADITERM®. (SATE/ETICS). Composición: Producto a base de resinas acrílicas, pigmentos minerales y aditivos orgánicos e inorgánicos. Características y aplicaciones: Producto Homologado según ETAG 004 - DITE Nº 07/0054. Antimoho-Antiverdín Impermeable Permeable al vapor de agua, permitiendo que el soporte respire. Aplicación rápida y simple Acabado liso, fratasado, gota, gota chafada. Compatible con la mayoría de los soportes Resistente al envejecimiento, atmósferas de ciudades y rayos ultravioletas Adherencia excelente sobre los soportes típicos de construcción Lavable
