# Impermeabilización de fachada, acabado decorativo MORCEMCRIL FLEXIBLE - de Puma

- Propiedad del archivo: CONSTRUNARIO
- Formato: FIEBDC-3/2012
- Programa: Construnario Versión 3.51
- Fecha de los precios: 29/02/2024
- Divisa: EUR
- Código: grupo-puma-s (11/03/2024)

**UPUM011** m2 Impermeabilización de fachada, acabado decorativo MORCEMCRIL FLEXIBLE - de Puma
Sistema impermeabilización de fachadas, compuesto por imprimación fondo de colocación para mortero acrílico FONDO MORCEMCRIL de GRUPOPUMA con rendimiento 4-5 m2/kg y capa de acabado decorativo revestimiento sintético- mineral elástico MORCEMCRIL FLEXIBLE de GRUPOPUMA con rendimiento 2-3 kg/m2.

| Código | Ud | Descripción | Rendimiento | Precio | Importe |
|---|---|---|---|---|---|
| 820352PUM | u | Base acrílica de alta calidad, Fondo Morcemcril de Grupo Puma. 20 kg/bote (material) | 0.011 | 75.52 | 0.83 |
| 821481PUM | kg | Revestimiento sintético mineral con propiedades elásticas, Morcemcril® Flexible de Grupo Puma. 20 kg/bote (material) | 0.125 | 115.52 | 14.44 |
| OGENO01.0003 | h | Oficial primera (mano de obra) | 0.300 | 19.86 | 5.96 |
| OGENO01.0007 | h | Peón ordinario (mano de obra) | 0.300 | 16.88 | 5.06 |
|  |  | Costes directos |  |  | 26.29 |

## Recursos

**820352PUM** u Base acrílica de alta calidad, Fondo Morcemcril de Grupo Puma. 20 kg/bote
FONDO MORCEMCRIL Fondo de colocación para mortero acrílico Descripción: Base acrílica de alta calidad, indicada como fondo de coloración para MORCEMCRIL. Mejora la adherencia, facilita la aplicación, homogeneiza la absorción del soporte y da una cubrición coloreada inicial. Favorece la cubrición y el rendimiento del mortero acrílico de acabado, manteniendo alta permeabilidad al vapor de agua. Excelente aplicabilidad, trabajabilidad y adherencia al soporte. Composición: Producto a base de resinas acrílicas, pigmentos minerales y aditivos orgánicos e inorgánicos. Características y aplicaciones: Buena cubrición Impermeable al agua de lluvia Permeabilidad al aire y al vapor del agua. Buena resistencia a la alcalinidad del soporte. Buena homogeneización del producto y fácil aplicación.

**821481PUM** kg Revestimiento sintético mineral con propiedades elásticas, Morcemcril® Flexible de Grupo Puma. 20 kg/bote
MORCEMCRIL® FLEXIBLE Revestimiento sintético-mineral elástico Descripción: Revestimiento sintético mineral con propiedades elásticas, se presenta en pasta y está indicado para la impermeabilización y decoración de todo tipo de fachadas e interiores. Formulado con aditivos capaces de prevenir y retardar la aparición de mohos y algas, también incorpora propiedades hidrófugas que evitan la absorción temporal de humedad y reduce el ensuciamiento causado por la misma. Revestimiento decorativo para el sistema de aislamiento térmico exterior TRADITERM®. (SATE/ETICS). Composición: Producto a base de resinas acrílicas con reticulación interna y reticulación uv., cargas y pigmentos minerales, aditivos y agua. Características y aplicaciones: Elástico. Propiedades hidrófugas. Altamente impermeable. Antimoho y antiverdín. Permeable al vapor de agua. Puentea fisuras de hasta 2 mm. Aplicación rápida. Acabado fratasado, gota y gota chafada. Compatible con la mayoría de los soportes. Resistente a la intemperie. Resistente al envejecimiento, atmósfera de ciudades y radiación ultravioleta. Adherencia excelente sobre soportes tradicionales. Lavable.
